# Hinterhaus Cantianstraße 18, 10437 Berlin
Angebotsaufforderung (GAEB DA XML 3.0, DA83)
Projekt: 17390-2
Währung: EUR
Vergabeart: Freihändige Vergabe
Ausführungsbeginn: 15.09.2025
Ausführungsende: 21.11.2025
Auftraggeber: Covivio Cantianstraße 18 Grundbesitz GmbH, c/o Covivio Immobilien GmbH, Essener Straße 66, 46047 Oberhausen
Erstellt mit: GXML Toolbox V3.3 R20230829, iTWO_64 V24.0.454, 28.08.2025

## A)
A) ALLGEMEINE VERTRAGSBEDINGUNGEN
====================================

A1) ALLGEMEINES

Dem Leistungsverzeichnis liegen die "Zusätzlichen Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für in diesem Leistungsverzeichnis ausgeführte Leistungen gelten, ergänzend zu den jeweiligen Leistungspositionen bei evtl. Widersprüchen in nachfolgend genannter Reihenfolge, folgende Bedingungen:

1. Diese ““Allgemeinen Vertragsbedingungen““ (A)
2. Die sich anschließenden ““Allgemeinen technischen Vertragsbedingungen““ (B)
3. Die sich anschließenden ““Zusätzlichen technischen Vertragsbedingungen““ (C)
4. Die ““Zusätzlichen Vertragsbedingungen für die Ausführung von Bauleistungen Z-VOB/B““
5. Die Baustellenordnung der Covivio Immobilien GmbH in der jeweils gültigen Fassung.

Mit Erhalt der Bestellung erklärt der Auftragnehmer, dass von ihm sämtliche gesetzlichen, behördlichen und berufgenossenschaftlichen Auflagen erfüllt werden, die zur Ausführung der Leistungen erforderlich sind.

Es dürfen nur solche Materialien verwendet werden, über die der Auftragnehmer das uneingeschränkte Eigentumsrecht besitzt und die vollkommen frei von Rechten Dritter sind.

Für die Ausführung der Arbeiten ist Fachpersonal in ausreichender Zahl einzusetzen. Hierbei ist darauf zu achten, dass für die Ausführung sämtlicher Arbeiten unsere Baustellenordnung in der jeweils gültigen Fassung zu beachten ist, die dem ausführenden Fachpersonal in geeigneter Form zur Kenntnis zu geben ist. Der Einsatz von Subunternehmern ist lediglich in schriftlicher Absprache mit dem Auftraggeber erlaubt.

A2) KUNDENDIENST

Die Arbeiten werden in bewohnten Häusern ausgeführt. Der Auftraggeber (AG) erwartet vom AN tatkräftige Unterstützung bei den Bemühungen, berechtigten Mieterwünschen zu entsprechen.

A3) PREISE

Soweit und sobald Überschreitungen absehbar sind, ist hierüber der Abteilung Einkauf des AG ein schriftliches Angebot einzureichen und eine gesonderte Vereinbarung zu treffen.

In die Einheitspreise sind sämtliche Kosten wie Lohn-, Material- und Nebenkosten, hierzu zählen auch erforderliche Hygieneschutzartikel, einzukalkulieren. Hierzu gehören unter anderem:

1. Koordination / Terminabsprache(n) mit dem(den) Mieter(n) / Kundenbetreuer(n) / Bauleiter(n)
2. Fahrt- und Transportkosten
3. Tarifliche Zulagen wie beispielsweise Schmutz-/Staubzulagen, Zulagen für ekelerregende Arbeiten, etc.,
4. Abdecken von Einrichtungsgegenständen zum Schutz vor Beschädigung und Verschmutzung
5. Besenreine Säuberung der Arbeitsbereiche. Hierzu gehört auch die Beseitigung von Verunreinigungen des Treppenhauses und/oder der Hauszuwegungen,
6. Ausbau und Abtransport sowie die ordnungsgemäße Entsorgung, einschließlich Kippgebühren, sämtlichen Bauschutts und schadhafter Teile. Teile, für die sich der AG eine generelle oder einzelfallbezogene Prüfung vorbehalten hat, sind bis zu diesem Zeitpunkt, längstens jedoch für die Dauer von zehn Wochen, vom AN vorzuhalten und dürfen erst danach entsorgt werden.

Erforderliche Zusatzleistungen, die in den nachfolgenden Leistungspositionen nicht enthalten sind, sind als Nachtrag dem zuständigen Bauleiter vor Ausführung zur Genehmigung aufzugeben. Die Preise für derartige Zusatzleistungen sind auf der Kalkulationsbasis des Leistungsverzeichnisses zu kalkulieren. Diese Positionen sind so ausreichend und umfassend zu beschreiben, dass sowohl eine sachlich-fachliche als auch eine kalkulatorische Nachprüfung durch den Auftraggeber gewährleistet ist.

A4) ABRECHNUNG

Maßgebend für die Abrechnung ist das nach Fertigstellung der Arbeiten durch den Auftragnehmer zu erstellende Positionsaufmaß mit der Bestätigung der Bauleitung, dass die Leistungen durchgeführt wurden.
Der Auftraggeber ist  berechtigt, jederzeitein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise oder in irgendeiner Form Dritten entgeltlich oder unentgeltlich zugänglich gemacht werden.

## B)
B) ALLGEMEINE TECHNISCHE VERTRAGSBEDINGUNGEN
================================================
B1) ALLGEMEINES

Für Lieferung; Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist im Vorfeld mit der Bauleitung abzustimmen.
Baustoffe und Bauteile dürfen nicht in den Treppenhäusern und/oder auf anderen Verkehrsflächen gelagert werden. Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## C)
C) ZUSÄTZLICHE TECHNISCHE VERTRAGSBEDINGUNGEN
=================================================

Für die Kalkulation und Ausführung nachfolgend beschriebener Erd-, Entwässerungskanal-, Mauer-, Abdichtungs-, Putz-, Maler-, Wärmedämmverbundsystem-, Bodenbelags- und Pflasterarbeiten, sind zu beachten:

- WTA-Merkblatt 4-5-99/D: Beurteilung von Mauerwerk Mauerwerksdiagnostik,
- WTA-Merkblatt 4-6-14/D: Nachträgliches Abdichten erdberührter Bauteile
- WTA-Merkblatt 4-10-15/D: Injektionsverfahren mit zertifizierten Injektionsstoffen gegen kapillaren Feuchtetransport
- WTA-Merkblatt 2-9-20/D: Sanierputzsysteme
- WTA-Merkblatt 6-4-16/D: Innendämmung nach WTA, Planungsleitfaden
- DIN 18540 Abdichten von Außenfugen im Hochbau mit Fugendichtungsmassen
- DIN 18550 Putz und Putzsysteme - Ausführung
- DIN 18345 Wärmedämmverbundsyssteme
- DIN 18363 Maler- und Lackierarbeiten - Beschichtungen
- DIN 4108 Wärmeschutz und Energieeinsparung in Gebäuden
- DIN 4102-1 Brandverhalten von Baustoffen und Bauteilen
- Richtlinie für die Planung und Ausführung von Abdichtungen mit polymermodifizierten Bitumendickbeschichtungen (PMBC) - erdberührte Bauteile - 4. Ausgabe, Stand: Dezember 2018
- Richtlinie für die Planung und Ausführung von Abdichtungen erdberührter Bauteile mit flexiblen Dichtungsschlämmen, 2. Ausgabe, Stand: April 2006
- Leitfaden zur Vorbeugung, Bewertung und Sanierung von Schimmelpilzwachstum in Innenräumen vom Umweltbundesamt

Die Verarbeitungsvorschriften der Hersteller sind bereits bei der Materialwahl zu beachten und stets einzuhalten. Gleiches gilt für Verlegerichtlinen. Bautechtechnische und bauaufischtliche Nachweise, Übereinstimmungserklärungen und Fachunternehmerbescheinigungen, sind spätestens mit der Schlussrechnung zu vorzulegen.

Sofern nicht separat beschrieben, sind in die Einheitspreise der aufgeführten Positionen einzukalkulieren:
- Reinigen der Baustelle und Zugangswege sowie des Außengeländes jeweils zum Wochenende und vor
  Feiertagen sowie nach Beendigung der Vertragsarbeiten.
- Notwendige Schutzmaßnahmen an Dächern, Rinnen, Fallrohren, Blechen, Fugenbändern, Fußböden, Geländern, Stahlzargen, Fenstern, Türen, Beschlägen und sonstigen Bauteilen vor Verunreinigungen und Beschädigungen durch die Putzarbeiten, einschl. der erforderlichen Stoffe oder Schutzanstriche für Verblendungen, Gesimse, Sohlbänke, eloxierte Teile u.ä. sowie die spätere Beseitigung.
- Das Wiederherstellen infolge Beschädigungen an Grünanlagen, durch Anlieferung, Lagerflächen etc.

Alle Leistungen umfassen auch die Lieferung der dazugehörigen Stoffe und Bauteile einschließlich abladen und sachgerechtes lagern auf der Baustelle. Die Anlieferung sämtlicher zur Ausführung kommender Stoffe, muss in der Originalverpakung erfolgen. Bei Systemaufbauten dürfen nur die Stoffe eines Herstellers verwendet werden. Wiederaufbereitete Recyclingstoffe sind von der Verwendung ausdrücklich ausgeschlossen.

Kritische Entwässerungsbereiche wie Kellerausgangstreppen sind stets von anfallendem Schutt  freizuhalten. Anfallendes Tagwasser muss stets sicher abfließen können..
Ebenso sind die Regenstandrohre dauerhaft abzudecken, so das es zu keiner Verstopfung der Grundleitung
kommen kann.

## Zusätzlicher Text
Erdgeschossgrundriss mit Darstellung der Zuwegung bis zum Hinterhaus:

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
Kellergeschossgrundriss mit Darstellung der Zuwegung bis zum Arbeitsbereich:

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
## 01 Außenwandmauerwerksabdichtung
Datum: 28.08.2025

### Bereich 1 Erd-, Entwässerungskanal-, Abdichtungs-, Putz-, Maler- und Pflasterarbeiten

#### Abschnitt 1.1 Verkehrssicherung

**1.1.10 Halteverbotszone**
Einrichten einer eingeschränkten Halteverbotszone, einschließlich Gebühren, vereinfachtes Verfahren.
Menge: 1,000 St

**1.1.20 Verkehrsrechtliche Anordnung**
Einholung einer verkehrsrechtlichen Anordnung, Aufstellung eines Regelplans und Ausführung der entsprechenden Absperrmaßnahmen mit Bauzaunelementen, Warn- und Leuchtbaken, etc. und Vorhaltung über die gesamte Bauzeit bis zur Fertigstellung der Arbeiten.
Menge: 1,000 St

**1.1.30 Straßenlandsondernutzungserlaubnis**
Einholung der Straßenlandsondernutzungserlaubnis bei der zuständigen Behörde.
Menge: 1,000 St

#### Abschnitt 1.2 Baustelleneinrichtung

**1.2.10 Mobiltoilette**
Liefern, aufstellen und Vorhalten einer Chemietoilette als
WC-Kabine gemäß ASR A 4.1, einschließlich
wöchentlicher
Reinigung und Entsorgung mit An- und Abfuhr.

Aufstellungsort gemäß
Abstimmung mit der Bauleitung.

Vorhaltezeit bis zur Fertigstellung der Arbeiten.
Menge: 1,000 St

**1.2.20 Baustromverteilerschrank**
Baustromverteilerschrank nach DIN VDE 0100-704 mit für die Ausführung der nachfolgend beschriebenen Arbeiten erforderlichen Anschlüssen
liefern,
aufstellen, abbauen und abtransportieren, einschließlich
erforderlicher
Anschluss- und Zuleitungsverlegungen, Sicherungen,
NH-Verteiler und Anschlussarbeiten.

Vorhaltezeit bis zur Fertigstellung der Arbeiten.
Menge: 1,000 St

**1.2.30 Bauwasseranschluss und Entnahmestelle**
Herstellung, Vorhaltung, Wartung und Demontage
eines für die einzusetzenden
Maschinen geeigneten
Bauwasseranschlusses mit
Wasserzähleinrichtung und Absperrvorrichtung.

Der Zählerstand ist jeweils bei Aufstellung und Abholung in
Schriftfform mitzuteilen.
Menge: 1,000 St

**1.2.40 Bauzaunelemente**
*** Bedarfsposition ohne GB
Sicherung des Baustellenbereichs auf dem 2. Hof gegen unbefugtes
Betreten mittels
entsprechender Bauzaunelemente.
Aufstellung teilweise auf befestigtem sowie
unbefestigtem Untergrund.
Bauzaun aus Einzelelementen mit verzinktem
Stahlrohrrahmen, inkl. Vergitterung und Standfüßen. Die
Zaunoberkante soll sich ca. 2,0 m
über der Geländeoberkante
befinden.
Bauzaunelemente liefern, über die Dauer der
Sanierungsarbeiten vorhalten nach
Fertigstellung wieder abbauen und
abtransportieren.
Menge: 15,000 m

#### Abschnitt 1.3 Schutzmaßnahmen

**1.3.10 Schutzmaßnahmen Treppenhaus und Hofzuwegung**
*** Pauschalposition
Schutz der Bodenfläche im Treppenhausdurchgangs- und Zuwegungsbereich
auf dem Grundstück und im Kellergeschoss sowie
betroffenen Umfeld mittels liefern und
auslegen entsprechender
Schutzfolie.
Empfindliche Gegenstände sind gegebenenfalls
abzukleben. Laufflächen
sind miteinzubeziehen.
Schutzfolie liefern und nach Fertigstellung der
Arbeiten wieder aufnehmen, abtransportieren
und fachgerecht entsorgen.
Menge: 1,000 psch

#### Abschnitt 1.4 Rückbauarbeiten

**1.4.10 Abbruch und Entsorgung Betondecke bis 100mm**
Betondecke partiell in kleinen Teilbereichen oder als zusammenhängende Flächenbefestigung, einschließlich
eventuell vorhandenem
Bewehrungsstahl, abbrechen,
aufnehmen, in Container oder
Fahrzeug laden und einschließlich Transport- und Entsorgungskosten fachgerecht entsorgen.

Draufsicht 2. Hof mit Kennzeichnung abzubrechende Betonfläche:

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
Stärke der Betondecke bis ca. 100 mm.
Menge: 37,000 m²

**1.4.20 10mm Abbruchmehrstärke Betondecke**
*** Bedarfsposition ohne GB
Zulage zur Vorposition für je 10 mm Mehrstärke der abzubrechenden Betondecken.
Menge: 1,000 m²

**1.4.30 Rückbau und Entsorgung Tiefbord-Randeinfassung**
Randeinfassung bestehend aus Tiefbord, einschließlich
Rückenstütze aus Beton aufnehmen, in Container oder Fahrzeug laden und inklusive
Transport- und
Entsorgungskosten fachgerecht gemäß
Kreislaufwirtschafts- und Abfallgesetz einer
Entsorgungsstelle zuführen.
Format Tiefbord Beton = ca. 6-8/100/15-20 cm.

Die Abrechnung erfolgt auf Längenmaß.
Menge: 14,000 m

**1.4.40 Rückbau und Entsorgung Lichtschachtabdeckungen**
Vorhandene, schräg eingebaute Lichtschachtabdeckungen bestehend aus Kunststoff, inklusive
Verbindungs- und Befestigungsmittel
abbrechen, in Container oder
Fahrzeug laden und einschließlich Transport- und Entsorgungskosten fachgerecht entsorgen.

Foto vorhandene Lichtschachtabdeckung:

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
Abmessungen ca. 500 x 1000 mm.
Menge: 4,000 St

**1.4.50 Aufnahme und Zwischenlagerung Betonaußenplatten 50/50cm inklusive Splittbett**
*** Bedarfsposition ohne GB
Vorhandenen Außenbelag bestehend aus Betonaußenplatten ca. 50/50 cm, einschließlich
Splittbettung,in einer für die
Ausführung der Außenabdichtung
erforderlichen
Breite
aufnehmen und für den späteren
Wiedereinbau sauber
aufsetzen und auf dem Grundstück zwischenlagern.

Foto Bestandspflaster und Verlegemuster:

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
Der Wiedereinbau wird in separater Position vergütet.

Abgerechnet wird die aufgenommene Pflasterfläche.
Menge: 30,000 m²

**1.4.60 Aufnahme und Zwischenlagerung Natursteinläuferreihe im Mörtelbett**
*** Bedarfsposition mit GB
Position wie vor beschrieben, jedoch Natursteinläuferreihe verlegt im Mörtelbett.

Die Abrechnung erfolgt auf Längenmaß.
Menge: 15,000 m

**1.4.70 Rückbau und Entsorgung Kellerlukendeckel**
Vorhandenen Kellerlukendeckel, bestehend aus Holzkonstruktion, inklusive
Verbindungs- und Befestigungsmittel
abbrechen, in Container oder
Fahrzeug laden und einschließlich Transport- und Entsorgungskosten fachgerecht entsorgen.

Foto vorhandener Kellerlukendeckel:

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
Abmessungen ca. 1000 x 1300 mm.
Menge: 1,000 St

**1.4.80 De- und Wiedermontage Regenstandrohr mit Herstellung Fallrohrprovisorium**
De- und Wiedermontage des vorhandenen Standrohrs aus verzinktem Stahl DN 100, Länge ca. 1000 mm sowie gleichzeitiges Herstellen einer provisorischen Dachentwässerung für die Dauer bis zur Fertigstellung der Arbeiten.

Zur Ableitung des ankommenden
Regenwassers, sind die Fallrohre mit
Kunststoffrohren/-bögen entsprechend behelfsmäßig umzulegen.
Die Entwässerung erfolgt für die Dauer der
Arbeiten auf die freie Grundstücksfläche gemäß Abstimmung mit der Bauleitung.

Anzunehmende Rohrlänge ca. 10 m.

Die Abrechnung erfolgt je Stück.
Menge: 1,000 St

#### Abschnitt 1.5 Erdarbeiten

*Hinweis*
Der Erdaushub zur Freilegung der Außenwände wird mit senkrechten Wänden, also ohne Arbeitsraum auch dann abgerechnet, wenn die Arbeitsräume nicht verbaut werden. Das Aufmaß der ausgehobenen Bodenmassen erfolgt im gewachsenen Zustand.

**1.5.10 Erdaushub Fundament-/Außenwände**
Boden entlang der Gebäudeaußenwände profilgerecht
lösen und seitlich
zum späteren
Wiedereinbau getrennt nach Deck- und Bodenschichten lagern.
Die Ausschachtungen entlang der
Außenwände bedürfen besonderer Vorsicht.
Grabenbreite von Außenkante
Mauerwerk  ca. 60-70 cm.
Aushubtiefe bis Fundamentunterkante
ca. 3,2 m unter GOK.
Boden nach DIN 18300 der Klassen 3-5.
Überschüssige Erdmassen müssen
abgefahren und entsprechend
entsorgt werden.
Der Abtransport und die Entsorgung
werden separat vergütet.
Menge: 60,000 m³

**1.5.20 Zulage Handschachtung**
Zulage zu vorbeschriebenem Erdaushub für die
Durchführung ohne
Maschinen als Handschachtung, in den
Bereichen die auf
Grund beengter
Situation nicht durch
entsprechendes Aushubgerät erreicht
werden können.
Handschachtungen sind vor Beginn mit der Bauleitung abzustimmen.
Menge: 60,000 m³

**1.5.30 Abtransport und Entsorgung überschüssige Erdmassen**
*** Bedarfsposition mit GB
Abtransportieren der überflüssigen Erdmassen aus Vorposition, die nicht für den
Wiedereinbau
benötigt oder verwendet werden können.
In diese Position ist
die fachgerechte Entsorgung
entsprechend kommunaler Vorschrift
ebenfalls einzukalkulieren.Der Nachweis ist zu führen.
Die Abrechnung erfolgt auf Tonnen.
Die entsprechenden
Wiegescheine sind der Rechnung beizufügen.
Menge: 15,000 m³

**1.5.40 Wiederverfüllung und Verdichtung Aushubmaterial**
Erdaushub nach Fertigstellung der Abdichtungsarbeiten wieder fachgerecht, lagenweise
einbauen und maschinell
verdichten.
Die Abrechnung erfolgt im eingebauten und
verdichteten Zustand.
Menge: 45,000 m³

**1.5.50 Standfestes Material 0/56mm**
Abraumschotter oder Grubenkies, Körnung 0/56 mm, als
standfestes Material anstelle des nicht zum
Einbau in die
Gräben geeigneten Materials
liefern, fachgerecht einbauen und
ordnungsgemäß
maschinell lageweise verdichten.
Die Abrechnung erfolgt im eingebauten und
verdichteten Zustand.
Menge: 15,000 m³

#### Abschnitt 1.6 Entwässerungskanalarbeiten

*Hinweis*
Alle beschriebenen Rohre, Formstücke und Zubehörteile müssen den jeweils gültigen DIN EN-Normen entsprechen und mit Prüf- und Gütezeichen versehen sein.
Die folgenden Positionen beinhalten, sofern nicht anders
beschrieben:

- Lieferung zur Baustelle inkl. aller Dichtungsmittel
- Schneiden
- Lieferung aller erf. Hilfsbaustoffe
- Vorhaltung aller notwendigen Geräte und Gerüste
- Höhen- und fluchtgerechtes Verlegen gem. DIN EN 161 und den ZTVE. Zulässige Abweichung vom planmäßigen Gefälle und horizontaler Lage max: 0,1 %.
- Stoßfugen mind. 5 mm, max. 15 mm (sofern vom Rohrhersteller keine anderen Toleranzen vorgegeben)

Die Abrechnung erfolgt nach Einbau. Gemessen wird die tatsächliche Haltungslänge. Formstücke werden
übermessen und als Zulage nach Stück vergütet.

Die Leitungen sind in Rohrgräben im Sandbett, einschließlich
10 cm dicker Rohrummantelung zu verlegen. Verwendung von stein- und lehmfreiem Sand.

Regenwasserkanalrohreohre
- mit Steckmuffen
- mind. Rohrreihe 6
- mit glatten Rohrinnenoberflächen
- gemäß DIN 16961, 8061, 8062
- einschl. eingelegter Dichtringe,
- Farbe 'BLAU' für RW-Kanäle
- Baulänge 2,00 - 5,00 m
- Stoßfugen mind. 5 mm, max. 15 mm

Die Verlegevorschriften des Herstellers sind zu beachten.

**1.6.10 Vollwand-RW-Kanalrohr DN110 Polypropylen SN10**
PP-Kanalrohr für Regenwasserleitungen liefern und verlegen, einschl. Bettung und Umhüllung.
Rohre nach DIN EN 1852 mit Doppelsteckmuffe und formschlüssig fixierten Dichtungen aus EPDM nach DIN EN 681-1, Dichtheit mind. von -0,5 bis +5,0 bar bei Verformung und gleichzeitiger Abwinklung nach DIN EN ISO 13259 nachgewiesen.
Ringsteifigkeit mind. 10 kN/m², hochabriebfest, ohne Zusatz von Füllstoffen.
Farbe: Blau, durchgehend eingefärbt, mit reflektierenden Farbpigmenten.
Wurzelfestigkeit nach DIN 4060 nachgewiesen.
Untere Bettungsschicht nach DIN EN 1610 Typ 1, 100 mm, Auflagerwinkel 90 Grad, Abdeckung 150 mm, Verfüllmaterial für Bettungsschichten, Seitenverfüllung und Abdeckung nach DIN EN 1610.
Beispielfabrikat:
REHAU

Angeb. Fabr.: '..........................................................'

Es ist stein- und lehmfreier Sand 0/4 mm, zu verwenden.

Die Abrechnung erfolgt auf Längenmaß.
Menge: 8,000 m

**1.6.20 Zulage Formstücke DN110**
Zulage zur Vorposition für Lieferung und Einbau entsprechend erforderlich werdender Formstücke DN 110.

Hierzu zählen unter anderem Bögen (15-88°), Abzweige (45°, 90°), Übergangsrohre,
Überschiebemuffen, Doppelsteckmuffen, Ausläufe, Muffenstopfen, etc.

Die Abrechnung erfolgt auf Stück.
Menge: 4,000 St

**1.6.30 Punkteinlauf mit Gussabdeckung**
Hofablauf/Bodeneinlauf als Punkteinlauf mit Gussabdeckung und Zargenrahmen, aus hochschlagzähem, mineralisch bewehrtem, UV-, frost- und tausalzbeständigem Spezialbeton, formstabil, einschließlich
Schlammeimer, Geruchsverschluss
und
einbetonierter KG-Muffe für Rohranschluss DN 110,
liefern und einschließlich Betonfundament
fachgerecht gemäß
Einbauanleitung des Herstellers, in fix und fertiger Arbeit
einbauen.

- Einbauort Terrassenbelagfläche im 2. Hof
- Länge oben/am Boden ca. 300/220 mm
- Bauhöhe ca. 450 mm

Beispielfabrikat:
BIRCO, ACO

Angeb. Fabr.: '..........................................................'
Menge: 1,000 St

**1.6.40 Herstellung Grundleitungsanschluss**
*** Stundenlohnarbeiten
Facharbeiterstundenansatz für erforderlich werdende, unvorhersehbare Einbau-, Anschluss-,
Austauschs-, Ergänzungs-, Anpassungs-, Umverlegungs- und Adaptierungsmaßnahmen
an den auf dem Grundstück verlaufenden
Entwässerungskanalleitungen.
Menge: 2,000 Std

**1.6.50 Aufsatzkranz für Lichtschachterhöhung VSt 800x500mm**
Erhöhung der vorhandenen Lichtschachtwände mittels auf Bestandslichtschachtköpfen
montiertem Aufsatzkranz aus Stahl.
Lichtschachtaufsatz
als Fertigteil, ca. 50 mm hoch, einteilig,
mit vier Verbindungslaschen als Verschiebeschutz zur Verschraubung mit dem
Bestandsschacht, Abhebesicherung
einschließlich vier
Befestigungshülsen zur Montage sowie schmaler Rostkante zum direkten Anpflastern,
liefern
und inklusive Verbindungs- und Befestigungsmaterial fachgerecht einbauen.

- Material: Stahl verzinkt
- Abmessungen (BxT): ca. 800 x 500 mm
- Aufstockhöhe (H): ca. 50 mm

Beispielfabrikat:
ACO Stahlaufaufsatz

Angeb. Fabr.: '..........................................................'
Menge: 2,000 St

**1.6.60 Zargenrahmen für Lichtschachtabdeckung VSt 800x500mm**
Einbauzarge für Lichtschachtkopf zur Aufnahme und Sicherung der Gitterrostabdeckung, aus
Stahl feuerverzinkt, Abmessungen ca. 800 x 500 mm,
Höhe ca. 2-3 cm, liefern
und fachgerecht gemäß Herstellervorschrift
höhen- und fluchtgerecht in fix und
fertiger Arbeit inklusive Befestigungsmittel einbauen.
Beispielfabrikat:
ACO, MEA

Angeb. Fabr.: '..........................................................'
Menge: 2,000 St

**1.6.70 Gitterrost mit Lichtschachtabdeckung VSt 800x500mm**
Lichtschachtabdeckung als Gitterrost aus verzinktem Stahl, Abmessungen
ca. 800 x 500 mm, passend zu vorbeschriebenem Zargenrahmen, Maschenweite 30/10, begehbar,
Rutschhemmungsklasse 11, einschließlich passender Abdeckung aus Plexiglas als Klarglas zum Schutz vor Nässe und Verschmutzung, inklusive Montageset
liefern und fachgerecht gemäß
Herstellerangaben einbauen.

Beispielfabrikat:
ACO

Angeb. Fabr.: '..........................................................'
Menge: 2,000 St

#### Abschnitt 1.7 Außenabdichtung

*Hinweis*
Zur Ausführung im Außenbereich kommt eine reaktiv- und schnellabbindende Dickbeschichtung für die Beanspruch- ungsgruppen "Bodenfeuchte und nichtstauendes Sickerwasser" nach DIN 18195-4, Dezember 2011.

**1.7.10 Rückbau und Entsorgung Altputz und Wärmedämmung Sockelzone**
Vorhandenen Altputz einschließlich Sockeldämmung bis zum Übergang zur Wärmedämmfassade, in
einer Höhe von ca. 70 cm ab GOK abbrechen
und minderfeste Mörtelschichten und
Zementleim, Farbanstriche, etc. durch
geeignetes Verfahren bis
zum tragfähigen
Untergrund entfernen und
abbrechen, anfallenden
Schutt aufnehmen, in
Container oder Fahrzeug
verladen, transportieren
und einschließlich Transport- und
Entsorgungskosten fachgerecht entsorgen.
Menge: 20,000 m²

**1.7.20 Ausbesserung Vollziegelaußenwandmauerwerk**
Lose oder abgängige Mauerwerksteile herausnehmen, säubern und artgleich mit NF Vollziegeln fachgerecht
ausmauern. Anfallenden Schutt aufnehmen, in
Container oder Fahrzeug
verladen, transportieren
und einschließlich
Transport- und Entsorgungskosten
fachgerecht entsorgen.
Menge: 2,000 m²

**1.7.30 Ausräumung mürben Fugenmörtel**
Mürben Fugenmörtel bis in eine Tiefe von
mindestens ca. 2 cm
ausräumen, anfallenden Schutt aufnehmen, in
Container oder Fahrzeug laden
und einschließlich
Transport- und Entsorgungskosten  fachgerecht
entsorgen.
Menge: 30,000 m²

**1.7.40 Mechanische Untergrundreinigung**
Freigelegte Vollziegelmauerwerksoberfläche mit geeignetem Gerät von teerhaltigen
Altabdichtungen, Altanstrichen oder anderer
haftvermindernder Schichten
mechanisch, beispielsweise durch
Abkehren mit
Stahlbesen und/oder schleifen, befreien.
Anfallenden Schutt
aufnehmen, in Container oder Fahrzeug
laden und einschließlich
Transport- und Entsorgungskosten fachgerecht
entsorgen.
Menge: 70,000 m²

**1.7.50 Kellergeschoss-Bodenluke 1000x1250mm**
Bodenluke mit umlaufender Rahmenaufbaukonstruktion, für Außeneinbau, für den sicheren
Kellergeschosszu- und -austritt, mit zwei
Deckeln aus Tränenblech, Rahmen und
Deckel aus Aluminium, einschließlich unterseitigem Sockelrahmen
aus Vierkantaluminium- oder Stahlrohr,
Höhe mindestens ca. 50 mm, zur
Anschlussausbildung mit der Außenabdichtung.

Produkteigenschaften:
- Bruchlast 5 kN/m² nach EN1991-1
- mit Abdichtungsprofil
- Abmessungen ca. 1000 x 1250 mm
- Vorhängeschlossvorbereitung innen oder außen
- Gasfeder mit Entriegelungstaste

Montage gemäß Bestandsposition auf ca. 40° geneigter Betonfläche, einschließlich
Befestigungsmaterial. Die umlaufende Einfassung mit der Außenabdichtung, ist separat beschrieben.

Beispielfabrikat:
Gorter® Bodenluke OP

Angeb. Fabr.: '..........................................................'
Menge: 1,000 St

**1.7.60 Ausgleichs- und Sockelputz**
Untergrundausgleich im Bereich der erdberührten Außenwände mit Trasszementsperrputz, zur Verbesserung des Abdichtungsuntergrunds, einschließlich
Spritzbewurf
zur Haftvermittlung, netzförmig mit ca. 70 % Deckung,
liefern und fachgerecht
auf die erdberührten Wandbereiche und im Sockelbereich über GOK aufbringen, eben und
fluchtrecht verziehen und nachschaben nach dem Ansteifen.
Den Putzmörtel mit der
Putzmaschine oder im
Hochdruck-/Trockenspritzverfahren
fachgerecht auftragen.

Putzstärke ca. 20-50 mm
Standzeit 1 Tag je 1 mm Putzstärke.

Beispielfabrikat:
Tubag Trass-Zementputz

Angeb. Fabr.: '..........................................................'
Menge: 70,000 m²

**1.7.70 Hohlkehle**
Hohlkehle mit schwindkompensiertem, wasserundurchlässigem
Egalisier- und Hohlkehlenmörtel, zwischen
Fundament und
aufgehender Außenwand,
Lichtschachtwänden sowie Kanten
oder
Durchdringungen herstellen.
Die Verarbeitungsrichtlinien der Lieferfirma sind zu beachten.

Beispielfabrikat:
weber.tec 933

Angeb. Fabr.: '..........................................................'
Menge: 65,000 m

**1.7.80 Mineralische Dichtungsschlämme**
Mineralische Dichtschlämme als Vordichtung und erste Abdichtungslage, liefern und in einer
Mindestschichtstärke gemäß
Herstellerrichtlinien fachgerecht
aufbringen.
Die Verarbeitungsrichtlinien der Lieferfirma sind
zu beachten.

Beispielfabrikat:
weber.tec 931 S

Angeb. Fabr.: '..........................................................'
Menge: 70,000 m²

**1.7.90 Flächenabdichtung Dickbeschichtung**
Flächenabdichtung mit einer Dickbeschichtung als zweikomponentige, kunststoffvergütete,
reaktivabbindende,
lösemittel-, PCB- und PCP-freie Abdichtungsmasse.
Abdichtung in zwei
Arbeitsgängen in einer
Mindestschichtstärke gemäß Herstellerrichtlinien
aufbringen.
Die Verarbeitungshinweise der Lieferfirma sind zu beachten!

Beispielfabrikat:
weber.tec Superflex D24,

Angeb. Fabr.: '..........................................................'
Menge: 70,000 m²

**1.7.100 Zulage Lichtschachtinnenseitenabdichtung**
Zulage zu vorbeschriebenen Abdichtungspositionen für den Mehraufwand zur
systemgerechten Herstellung der
Außenabdichtung auf
Schachtwandinnenseiten und -böden.

Die Gesamtfläche der abzudichtenden
Innenseiten beträgt inklusive Sohle je ca. 1,5 m².

Die Abrechnung erfolgt je Schacht in
fix und fertiger Arbeit.
Menge: 4,000 St

**1.7.110 Zulage Einfassung Bodenluke**
Zulage zu vorbeschriebenen Abdichtungspositionen für die
fachgerechte Anschlussausbildung
und umlaufende Eindichtung des vorbeschriebenen Sockelrahmens der Kellergeschossluke.

Die Abrechnung erfolgt je Stück.
Menge: 1,000 St

**1.7.120 Schutz- und Dränschicht Noppenbahn zweilagig**
Schutz- und Dränschicht als zweiteilige Kunststoff-Noppenbahn mit aufkaschiertem Geotextil,
liefern und fachgerecht gemäß Herstellerangaben einbauen.

Das Filtervlies ist im
Überlappungsbereich doppelt zu legen. Das
Vlies muss zum
Erdreich ausgerichtet sein.

Beispielfabrikat:
Delta-Terraxx

Angeb. Fabr.: '..........................................................'
Menge: 70,000 m²

#### Abschnitt 1.8 Außenputz und Anstrich

**1.8.10 Eckschutzprofile**
Eckschutzschienen für Gebäudeaußenkanten, Türbereiche, etc. als Kantenschutz liefern
und fachgerecht nach
Herstellerangaben mit
Klebemörtel ansetzen und einputzen.

Angeb. Fabr.: '..........................................................'
Menge: 11,000 m

**1.8.20 Putzabschlussprofil**
Putzabschlussprofil zum oberen Putzanschluss an die Bestandsfassade, liefern und einschließlich
Zuschnitt- und
Anpassarbeiten sowie
Befestigungsmittel, fachgerecht lot- und
fluchtrecht gemäß
Herstellerangaben einbauen.

Angeb. Fabr.: '..........................................................'
Menge: 22,000 m

**1.8.30 Grund-, Zwischen- und Schlussanstrich mit Silikatfarbe**
Grund-, Zwischen- und Schlussbeschichtung des fertig abgedichteten Sockelbereichs mit
hochdiffusionsoffener
Silikatfarbe.
Anstriche mit Bürste und Roller
gleichmäßig auf die Putzflächen, volldeckend
fachgerecht
gemäß Hersteller-Verarbeitungsvorschrift auftragen.

Farbton Preisgruppe I.

Angeb. Fabr.: '..........................................................'
Menge: 20,000 m²

**1.8.40 Zulage Farbton Preisgruppe II**
Zulage zu vorbeschriebenem Anstrich für das abtönen im Farbton der Preisgruppe II.
Menge: 20,000 m²

**1.8.50 Zulage Farbton Preisgruppe III**
*** Bedarfsposition ohne GB
Zulage zu vorbeschriebenem Anstrich für das abtönen im Farbton der Preisgruppe III.
Menge: 20,000 m²

**1.8.60 Abdichtungsanstrich**
Zweimaliger Feuchteschutzanstrich, abgestimmt auf das beschriebene Anstrichsystem,
liefern und im
Unterbodeneinbindungsbereich bis
ca. 50 mm
über Geländeoberkante
fachgerecht aufbringen.

Angeb. Fabr.: '..........................................................'
Menge: 20,000 m²

**1.8.70 Sockeldämmplatten EPS 035 PW 100mm**
Wärmedämmung für die untere Sockelzone,

- Polystyrol-Hartschaumplatte nach DIN EN 13163,
- Kantenausführung stumpf,
- mit Waffelmuster,
- Plattendicke 100 mm
- Bemessungswert der Wärmeleitfähigkeit 0,035 W/m²K
- Anwendungstyp PW nach DIN 4108-10,
- schwer entflammbar nach DIN 4102 B1,

liefern und nach vollständiger Durchtrocknung der
Flächenabdichtung,
vollflächig einlagig im
Verband, einschließlich Zuschnitt- und
Anpassarbeiten gemäß Herstellervorschrift einbauen und verkleben.
Fugen und Kreuzstöße vermeiden.
Stoßfugen nach
ansetzen der Platten zusätzlich abspachteln.

Die Verlegung erfolgt fugenfrei von unten nach oben.

Angeb. Fabr.: '....................................................'
Menge: 40,000 m²

**1.8.80 10mm Mehr- oder Minderstärke Sockeldämmplatte 035 PW**
*** Bedarfsposition ohne GB
Mehr- oder Minderkosten pro 10 mm Dickenänderung der vorbeschriebenen Wärmedämmplatten.
Menge: 40,000 m²

#### Abschnitt 1.9 Pflasterarbeiten

**1.9.10 Schottertragschicht**
Tragschicht aus frostsicherem, kornabgestuftem
Mineralgemisch der
Körnung 0/32 oder 0/45 mm in einer
Stärke von ca. 35-50 cm fachgerecht
einbauen und nach Normvorschrift lageweise
verdichten.
Die ZTV SoB-StB 04 ist zu beachten.

In der Tragschicht ist das erforderliche
Gefälle für die
Pflasterdecke herzustellen, sodass
die spätere Bettungsschicht
an allen Stellen die gleiche Stärke aufweist.

Die Abrechnung erfolgt über das Flächenmaß im
eingebauten und
verdichteten Zustand.
Menge: 30,000 m²

**1.9.20 Betonwerkstein-Terrassenplattenbelag 40x40cm inklusive Splittbett**
Flächenbefestigung der Terrasse in offener Bauweise mit Terrassenplatten aus Beton nach
DIN EN 1338.

Betonaußenplatten liefern und in 30-50 mm dickem
(verdichteter Zustand)
Bettungsmaterial nach DIN 18318 aus
Splittsandgemisch der
Körnung 2/5 mm,
mit mindestens 2 % Gefälle verlegen
und mit Kunststoff- oder Gummihammer
fachgerecht verdichten. Die
Filterstabilität von Bettung und
Tragschicht ist zu gewährleisten.
Nach dem
Verlegen ist in Abständen von ca. 2 m die Fläche
auszurichten. Der
Fugenabstand von mindestens 5 mm ist
einzuhalten.

Die Leistungen verstehen sich einschließlich aller erforderlicher
Nebenarbeiten.

- Rastermaße ca. 40/40 cm
- Materialstärke ca. 4 cm
- Farbe Betongrau

Beispielfabrikat:
KANN MultiTec

Angeb. Fabr.: '..........................................................'

Abgerechnet wird die fix und fertig verlegte,
und gereinigte Terrassenfläche.
Menge: 30,000 m²

**1.9.30 Zulage Nassschnitt**
Zulage für das Schneiden der
Beton-Terrassenplatten
an Rand- und Anschlussbereichen, Anpassungen an
Rändern,
Schrägen, etc.
mittels geeignetem Nassschneidegerät.
Menge: 10,000 m

**1.9.40 Randeinfassung Tiefbord 8/20/100cm**
Lieferung und Einbau Randeinfassung aus Tiefbordstein, höhen- und fluchtrecht in
Beton C 12/15 versetzt, Unterbeton
ca. 20 cm stark, einschließlich Zuschnitt- und
Anpassungsarbeiten sowie
Herstellung dauerelastischer
Dehnungsfugen im Abstand von maximal 10 m.

- Abmessungen: 8/20/100
- Material: Beton, Kanten gefast
- Farbe: Grau

Die Abrechnung erfolgt auf Längenmaß.
Menge: 15,000 m

**1.9.50 Randeinfassung Tiefbord 6/15/100cm**
*** Bedarfsposition ohne GB
Randeinfassung wie vor beschrieben, jedoch Tiefbord mit Abmessungen 6/15/100 cm.
Menge: 1,000 m

**1.9.60 Rundkies 16/32mm Spritzschutzbereich**
Rundkies, gewaschen, Körnung 16/32 mm, liefern und im Sockel-/ Spritzschutzbereich
in einer Stärke von ca. 10 cm fachgerecht einbauen.

Kiesstreifenbreite ca. 30 cm.
Menge: 4,000 m²

#### Abschnitt 1.10 Stundenlohnarbeiten

*Hinweis*
Unvorhersehbare, für das Gesamtwerk jedoch erforderlich werdende Arbeiten auf Nachweis, nach ausdrücklicher Anordnung durch die Bauleitung.

Für sämtliche Stundenlohnarbeiten hat der Bieter einen Stundenrapport (inkl. Ort, Datum, ausgeführter Tätigkeit, Personenbezeichnung, etc.) zu führen und der Bauüberwachung unaufgefordert zu übermitteln.

Erklärung des Bieters:

Ich/Wir erkläre(n) hiermit, dass die von mir/uns angebotenen Stundenverrechnungssätze unter Beachtung der preisrechtlichen Vorschriften ermittelt wurden und unabhängig von der Anzahl der abgerechneten Stunden gelten.

...................................................................................
(Ort, Datum)

..................................................................................
(Firmenstempel, Unterschrift des Bieters)

**1.10.10 Facharbeiter**
*** Stundenlohnarbeiten
Stunden eines Facharbeiters, einschließlich aller Zuschläge.
Menge: 2,000 Std

**1.10.20 Helfer**
*** Stundenlohnarbeiten
Stunden eines Helfers, einschließlich aller Zuschläge.
Menge: 2,000 Std
